# Muster-Leistungsbeschreibung
Leistungsbeschreibung (GAEB 90, DA81)
Währung: EUR

## SR TECH 4070
Datum: 16.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

**00001.0001 Untergrunduntersuchung und -prüfung**
Untergrund Prüfung und Dokumentation gemäß gültigen
Regelwerken.
Einheit: m2

**00001.0002 Vorbehandlung mit geeigneten Mitteln, vorzugsw. mittels Strahlen**
Untergrundvorbehandlung mit geeigneten
Mitteln, vorzugsweise mittels
Stahlkugelstrahlverfahren, zur Erzielung
eines tragfähigen, sauberen und
tragfähigen Untergrundes, frei von
haftungsmindernden Schichten.
Einheit: m2

**00001.0003 Baustelle einrichten einschließlich Geräte**
Baustelle einrichten, An- und Abfuhr
aller benötigten Materialien, Geräte und
Maschinen. Räumen der Baustelle und
Wiederherstellung aller benutzten
Flächen in den ursprünglichen Zustand
einschließlich notwendiger
Zwischenreinigung.
Einheit: h

**00001.0004 Abklebearbeiten**
Zum Schutz vor Verschmutzungen sind
Türen, Fenster, Fußleisten, Maschinenfundamente,
Regale, Einrichtungsgegenstände mit geeignetem
Klebeband und Folie zu schützen.
Einheit: h

**00001.0005 Rissanierung mit einem 2K EP Injektionsharz (niederviskos)**
*** Bedarfsposition ohne GB
Maschinell aufgeweitete Risse in der zu
beschichtenden Bodenfläche mittels Pinselinjektion
bis zurvollständigen Sättigung mit einem
niedrigviskosen,lösemittelfreien 2-K
EP-Injektionsharz tränken.

gewähltes Produkt oder gleichwertig:
Remmers IR Epoxy 360

Produktkenndaten:
Dichte, Komp. A: 1,1 g/cm³,  Komp. B: 0,94 g/cm³
Viskosität der Mischung bei (12 °C): 1100 mPa·s
Viskosität der Mischung bei (23 °C): 360 mPa·s
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm³ Hohlraum)
Einheit: m

**00001.0006 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm³, 1,00 g/cm³, 1,10 g/cm³,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Einheit: m

**00001.0007 Grundierung mit einem transparenten, lösemittelfreien 2-K EP-Bindemittel (ZE)**
Liefern und Herstellen einer Grundierung des
vorbereiteten Untergrundes mit einem
emissionsarmen 2-K EP-Bindemittel.

gewähltes Produkt oder gleichwertig:
Remmers Epoxy ZE 100

Farbton: transparent

Produktkenndaten -
Im Anlieferungszustand:
Komponente A, Komponente B. Mischung,
Viskosität (25 °C):600 mPa s, 700 mPa s, 700 mPa s,
Dichte (20 °C) 1,10 g/cm³, 1,03 g/cm³, 1,07 g/cm³,

Die genannten Werte stellen typische
Produkteigenschaften dar und sind nicht als
verbindliche Produktspezifikationen zu verstehen.

Verbrauch:
ca. 0,30 - 0,50 kg/m² Epoxy ZE 100 <6905>
(je nach Untergrund-Beschaffenheit)
Einheit: m2

**00001.0008 Egalisierung mit einem emissionsarmen 2K EP-Bindemittel und Füllstoff (1:1_ZE)**
Liefern und Herstellen einer Egalisierung des
zuvor grundierten bzw. dazu vorbereiteten Untergrundes
mit einem emissionsarmen, transparenten 2K
EP-Bindemittel.

gewähltes Produkt oder gleichwertig:
Remmers Epoxy ZE 100

Farbton: transparent

Produktkenndaten -
Im Anlieferungszustand:
Komponente A, Komponente B. Mischung,
Viskosität (25 °C):600 mPa s, 700 mPa s, 700 mPa s,
Dichte (20 °C) 1,10 g/cm³, 1,03 g/cm³, 1,07 g/cm³,

Die genannten Werte stellen typische
Produkteigenschaften dar und sind nicht als
verbindliche Produktspezifikationen zu verstehen.

Verbrauch:
Pro mm Schichtdicke:
mind. 0,85 kg/m² Epoxy ZE 100 <6905>
und 0,85 kg/m² Selectmix 01/03 <4405>
Einheit: m2

**00001.0009 Kupferlitze & Remmers Leitset(s)**
In Abhängigkeit der Flächegröße und -form
sind, nach klebfreiem Erhärten der
vorangegangenen Schicht, ausreichend
Erdungselemente und ggfs. Kupferlitze
aufzubringen.

Remmers Leitset o. glw.

Verbrauch:
Alternativ: nach Bedarf/Vorgabe:
mind. 2 pro Ableit(-einzel-)fläche <6066>
ca. 0,1 - 0,5 m/m² Remmers Kupferlitze <4551>
nach Bedarf/Vorgabe:
mind. 2 Leitsets pro Ableit(-einzel-)fläche <4933>
Einheit: m

**00001.0010 Epoxy Conductive LE**
Liefern und Herstellen elektrostatisch hoch
leitfähiger Querleitschicht, bestehend aus
zuvor beschriebenen Erdungselementen und
einem wässrigen 2-K EP- Bindemittel.

gewähltes Produkt oder gleichwertig:
Remmers Epoxy Conductive LE

Farbe: schwarz

Querleitschicht in ableitfähigen Remmers-Systemen
- Querleitschicht in AS bzw. ESD-Systemen von Remmers
Eigenschaften:
- Elektrisch ableitfähig (< 10 kO)
Produktkenndaten:
Komponente A, Komponente B, Mischung,
Viskosität (25 °C): 1000 mPa s, 750 mPa s, 2700 mPa
s,
Dichte (20 °C): 1,08 g/cm³, 1,15 g/cm³, 1,04 g/cm³,

Die genannten Werte stellen typische
Produkteigenschaften dar und sind nicht als
verbindliche Produktspezifikationen zu verstehen.

Verbrauch:
mind. 0,150 kg/m² Remmers Conductive LE <6701>
Einheit: m2

**00001.0011 ZE Color AS Einstreubasis**
Liefern und Herstellen einer Einstreuschicht
mit einem ableitfähigen, pigmentierten,
emissionsarmen 2K EP-Bindemittel und
anschließender Abstreuung mit leitfähiger
Quarzsandmischung (gesonderte Position).

gewähltes Produkt oder gleichwertig:
Remmers Epoxy ZE Color AS o.glw.

Eigenschaften:
■ Benzylalkoholfrei
■ Emissionsarm
■ Elektrisch ableitfähig
■ Mechanisch u. chemisch belastbar
■ Befahrbar mit Handhubwagen und
Flurförderfahrzeugen

Verbrauch:
Verbrauch:
ca. 0,8 kg/m² Epoxy ZE Color AS <6907>
(Farbe nach Wahl des AG)
Einheit: m2

**00001.0012 Vollsatte Einstreuung mit Ceramix Conduct04/08**
Liefern und Herstellen einer flächigen Einstreuung
der frischen Beschichtung mit staubfreiem
elektrisch leitfähigem Quarzsand der Körnung
0,4-0,8 mm. Nach Erhärtung ist der Überschuss
restlos zu entfernen.

gewähltes Produkt oder gleichwertig:
Remmers Ceramix Conduct 04/08

Farbton: schwarz

Produktkenndaten
Korndichte 2,65 g/cm³
Körnung ca. 0,4-0,8 mm
Form fest, staubfrei

Die genannten Werte stellen typische
Produkteigenschaften dar und sind nicht als
verbindliche Produktspezifikationen zu verstehen.

Verbrauch:
Verbrauch:
5,0-6,0 kg/m² Remmers Ceramix Conduct 04/08 <6646>
Bodenfläche im Überschuss abstreuen)
Einheit: m2

**00001.0013 Epoxy ZE Color AS als Kopfversiegelung**
Liefern und Herstellen einer Versiegelung der
vorgenannten Position mit einem emissoinsarmen
chemisch und mechanisch belastbaren 2-K EP-
Bindemittel.

gewähltes Produkt oder gleichwertig:
Remmers Epoxy ZE Color AS

Eigenschaften:
■ Benzylalkoholfrei
■ Emissionsarm
■ Elektrisch ableitfähig
■ Mechanisch u. chemisch belastbar
■ Befahrbar mit Handhubwagen und
Flurförderfahrzeugen

Verbrauch:
Verbrauch:
ca. 0,6 bis 0,7 kg/m² Epoxy ZE Color AS <6907>
(Farbe nach Wahl des AG)
Einheit: m2
